# SML - Verbindungs- und Umbau BH A
Angebotsaufforderung (GAEB DA XML 3.2, DA83)
Projekt: 25806
Währung: EUR
Angebotsdatum: 04.11.2026
Eröffnung: 04.11.2026 12:00:00
Ende der Zuschlagsfrist: 28.12.2026
Abgabeort: Vergabeplattform DTVP
Ausführungsbeginn: 15.02.2027
Ausführungsende: 07.05.2027
Auftraggeber: St. Marien Hospital Lüdinghausen, zu Hd. Herrn Johannes Simon, Neustraße 1; Vergabenummer: 304
Ausführungsort: SML - Verbindungs- und Umbau BH A, - Verbindungs- und Umbau der internistis
Erstellt mit: BUILDUP, BUILDUP v31.0.0.0, 05.10.2026

## 304 Spezialtiefbau
Datum: 02.10.2026

### 304 Spezialtiefbau

*Hinweis: Baubeschreibung*
Ziel der Baumaßnahme ist ein Um- und Erweiterungsbau des Bettenhauses A, um das internistisch-geriatrische Versorgungskonzept des St. Marien-Hospitals auch räumlich an die aktuellen Standards anzupassen und zusätzliche Bettenkapazitäten zur Versorgung von Patientinnen und Patientenzu schaffen. Neben der Schaffung neuer Versorgungskapazitäten werden im Baukonzept die Aspekte Demenzsensibler Bereich und die Schaffung von  Isolationskapazitäten berücksichtigt.

Geplant werden folgende Bereiche:
- 2-geschossiger Verbindungsbau, als Neubau,  im Erd- und 1. Obergeschoss angrenzend an
  die Bestandsbettenhäuser "A" und "C"
- Umbau im EG und 1. OG im  Bestandsgebäude Bettenhaus "A" (Renovierung)
- Erstellung Außenanlagen im Bereich des Innenhofes und des Parks,
- Wiederherstellung der Baustelleneinrichtungsfläche
- Umverlegung von Leitungen im Baufeld
Erschließung:
Das Erdgeschoss ist die Eingangsebene und liegt mit dem angrenzenden Bestand ebenerdig. Erschlossen werden die neuen Bereiche sowohl über den Bestand (Haupteingang Sankt Marien Hospital) über den Aufzugsvorraum bzw. Treppenhaus.

Statisches System:
Das Bestandsbettenhaus aud em Jahr 1960  ist mit tragenden  Außen- und Innenwänden und Stahlbetondecken erstellt. Die Außenwände bestehen überwiegend aus Mauerwerk.
Teilweise sind Schlitze für Heizungen vorhanden.
Die Gründung ist eine Fundamentgründung auf gewachsenem Baugrund.

Der Neubau erhälht eine Tiefengründung aus Mikrobohrpfählen mit aufliegenden Fundamentbalken. Die Zwischendecken werden aus Spannbetonhohlkörper- und Ortbetondeckenausgeführt. Die Außenwände aus werden in Mauerwerk hergestellt.

Baustelle:
Die Baustelle wird über die vorhandene Erschließung von der Neustraße aus erreicht.
Die Zuwegung dient auch der Anfahrt für den Krankentransportverkehr, der immer Vorrang hat. Zusätzlich muss die Erreichbarkeit des Gebäudes für die Feuerwehr weiterhin möglich sein.
Die Baustelleneinrichtungsfläche befindet sich süd- östlich des Bestandsbettenhauses, sowie des Verbindungssbaus.

Umbau bei laufendem Betrieb im "A" - Trakt:
Oberhalb des Ausbaubereiches EG und 1. OG befindet sich ein weiteres Geschoss, dass im Rohbauzustand bealssen wird.
Die Pflegestationen im Bauteil "C" bleiben während der Baumaßnahme im Betrieb und sind schutzbedürftig. Die Baustelle hat auf die im Betrieb befindliche Geschosse/ Bauteile Rücksicht zu nehmen.

Bauabschnitte:
Das Bauvorhaben wird in verschiedene Bauabschnitte (u.a. Abbruch Isolierstation, Neubau Verbindungsbau, Entkernung Erd- und 1. Obergschoss Bettenhaus A, Ausbau Bestandsgeäude) unterteilt. Die Bauabschnitte laufen hintereinander.
Nach Inbetriebnahme der beiden Stationen im Verbindungsbau (Neubau) kann das Bestandsgeäude Kernsaniert und umgebaut werden.

Außenanlagen:
Die Außenanlagen werden so modelliert, dass die Anbindung vom Park im Süd- Ostbereich mittels geneigter Flächen un einer Rampen-/ Treppenanlage erfolgt.
Auch der Angriffsweg der Feuerwehr findet u.a. vom Park  statt. Ebenso östlich und nördlich desBestandsbettenhauses.
Im Bereich des Innenhofes wird ein geschützer Garten geplant und erstellt.

*Hinweis: Allgemeine Informationen zur Baustelle*
Der Baustellenverkehr hat permanent Rücksicht auf den laufenden Krankenhausbetrieb zu nehmen. Der Krankenhausbetrieb hat immer Vorrang.

Arbeitszeiten, Lärmschutz:
Die Arbeitszeiten sind von Montag bis Freitag 06:00 - 18:00.
Die täglichen regelmäßigen Ruhezeiten sind zwingend einzuhalten.
Während der Ruhezeiten dürfen grundsätzlich keine Lärmintensiven Arbeiten ausgeführt werden.
Für Arbeiten an Samstagen ist die vorherige Zustimmung der Bauleitung einzuholen.
Arbeiten an Sonn- und Feiertagen sowie außerhalb der o.g. Arbeitszeiten an Werktagen werden nur in besonderen Einzelfällen nach ausdrücklicher Aufforderung durch den Auftraggeber anfallen.
Anlieferung und Abtransport dürfen nur in den angegebenen Arbeitszeiten und nur in Anwesenheit des AN erfolgen.
Bei den Arbeiten ist die Entwicklung von Emissionen durch Staub, Erschüttern und Lärm durch geeignete Mittel, welche dem Stand der Technik entsprechen, zu vermeiden bzw. einzuschränken. Die AVV Lärm ist zu beachten.

Informationen zu den Zu- und Abfahrtswegen:
Alle nachfolgenden Angaben sind im Zusammenhang mit den der Ausschreibung beigefügten Unterlagen in Form des Baustelleneinrichtungsplanes zu verstehen.
Die eigentliche Zu- und Ausfahrt für den Baustellenverkehr mit LKW hat über die in dem Baustelleneinrichtungsplan dargestellte Zuwegung bzw. über die dargestellten Baustelleneinrichtungsflächen zu erfolgen. Die Zufahrt zur Baustelle darf nur von der Neustraße aus erfolgen. Parkplätze für PKW (Firmenfahrzeuge) stehen vor Ort im Bereich der Baustelleneinrichtung nur im begrenzten Umfang zur Verfügung.
Das Baufeld darf nur über den gekennzeichneten Zugang betreten und verlassen werden. Öffentliche Parkplätze befinden sich in der Nähe des Baufelds und können normal genutzt werden.
Informationen zu den Zugängen:
Die Zugänglichkeit des Gebäudes erfolgt über die außenliegenden Eingänge an der Ost- und Südseite des Gebäudes.

Angaben zum PKW- und Baustellenverkehr:
Anlieferungen erfolgen über die Zufahrtsstraße von der Neustraße aus.
Der Zufahrtsweg für Feuerwehr-, Rettungs-, Polizei- und sonstige Hilfsfahrzeuge im mittleren Bereich des Baufeldes ist zwingend freizuhalten.
Bau- und Lieferfahrzeuge dürfen nicht außerhalb des Baufeldes auf den allgemeinen Flächen geparkt werden. Private PKW der Baustellenmitarbeiter (AN) dürfen nicht die Zuwegung von der Neustraße aus behindern. Die privaten PKW können auf den vorhandenen öffentlichen Parkplätzen abgestellt werden.
Angaben zu Verkehrsflächen:
Der AN hat die für ihn selbst angelieferten Materialien sicher zu lagern. Insbesondere sind, bei Bedarf, Schutzmaßnahmen gegen ein Verwehen von Lagergut zu treffen. Nach Abschluss der Arbeiten ist die Baustelle durch den AN unverzüglich zu räumen.

*Hinweis: Allgemeine Hinweise*
Leistungsumfang:
Der Leistungsumfang versteht sich grundsätzlich als Komplettleistung der Bauleistung, d.h. einschließlich aller Nebenleistungen. Für die Erstellung des Angebots und für die Ausführung der Leistung gelten die VOB/B und die VOB/C, sämtliche weiteren gültigen technischen Regelwerke sowie die anerkannten Regeln der Technik.
Die Entsorgung und Deponiegebühren übernimmt der AN auf eigene Kosten gemäß den gültigen Vorschriften.

Besichtigung der Baustelle:
Dem Bieter wird empfohlen, vor Abgabe eines Angebots die Gegebenheiten vor Ort zu besichtigen. Eine diesbezügliche Verpflichtung besteht nicht.

Energie- und Medienkosten, Umlagen:
Baustrom und Bauwasser werden bauseitig bis zu den Übergabepunkten (Endkastenverteiler für Baustrom sowie Standrohr/Zapfstelle für Bauwasser) bereitgestellt.
Die Kosten für den Verbrauch von Baustrom und Bauwasser trägt der Auftraggeber.
Der Aufenthaltscontainer, welcher teilweise als Besprechungsraum genutzt wird, wird den Auftragnehmern zur Verfügung gestellt. Hierfür werden keine weiteren Kosten oder Umlagen erhoben.

Ausführungsbestimmungen
Ergänzend zu den gültigen, die Leistung des AN, betreffenden DIN- und Euro-Normen, gelten auch alle für die Leistungen zutreffenden einschlägigen Vorschriften und Bestimmungen in der jeweils gültigen Fassung. Alle Materialien müssen den gültigen DIN- und Euro-Normen, der Muster-Verwaltungsvorschrift Technische Baubestimmungen sowie den anerkannten technischen Regeln entsprechen, sowie eine CE- Kennzeichnung besitzen.

Bauleitung:
Der AN übernimmt die Fachbauleitung für sein Gewerk. Der Fachbauleiter muss die deutsche Sprache fließend in Wort und Schrift beherrschen. Dieser muss die Einhaltung aller Sicherheitsmaßnahmen, Unfallverhütungsvorschriften, Arbeitsstättenrichtlinien, Auflagen der Berufsgenossenschaft überwachen und entsprechende Maßnahmen ergreifen.

Ansprechpartner / Bauleitung:
Der AN hat während der gesamten Maßnahme einen verantwortlichen Vertreter zu benennen. Ein Wechsel des Vertreters ist nur mit vorheriger Zustimmung des AG bzw. dessen Objektüberwachung erlaubt und ist zu begründen.

Arbeitsschutz:
Neben den anzuwendenden gesetzlichen und berufsgenossenschaftlichen Vorschriften und Regelungen, sind die in den Zusätzlich Technischen Vertragsbedingungen (ZTV) beschriebenen speziellen Arbeitsschutzmaßnahmen, sowie der vom SiGeKo aufgestellte Sicherheits- und Gesundheitsschutzplan einzuhalten. Der Sicherheits- und Gesundheitsschutzkoordinator (SiGeKo) wird vom AG gestellt/beauftragt. Seitens des AN ist eine Fachkraft für Arbeitssicherheit nach DGUV Regel 101-004 zu benennen. Der AN hat dem SiGeKo vor Beginn der Arbeiten seine Arbeitsverfahren sowie die vorgesehenen Sicherheitsmaßnahmen anzugeben. Notwendige Änderungen der Arbeitsverfahren oder des Arbeitsablaufs können durch den SiGeKo veranlasst werden.

Sicherstellung der Stromfreiheit im Arbeitsbereich:
Vor der Durchführung der Abbrucharbeiten stellt der AG die bereichsbezogene und selektive Stromfreischaltung der Arbeitsbereiche  sicher. Die Klinik, insbesondere die angrenzenden Bereiche befinden sich im laufenden Betrieb und bleiben weiterhin mit Strom versorgt.

Zulassungen:
Die im LV geforderten technischen Werte der Einzelbauteile bzw. der Gesamtkonstruktion sind anzugeben und durch Prüfzeugnisse nachzuweisen (Allgemeine bauaufsichtliche Zulassung durch das Deutsche Institut für Bautechnik (DIBt)).

Maschinen / Betriebsmittel:
Alle Maschinen, Geräte, Werkzeuge, Schalungen, Aussteifungen und sonstige Betriebsmittel, die zur Durchführung der ausgeschriebenen Leistungen erforderlich sind, sind in die Angebotssumme einzukalkulieren.
Es dürfen nur elektrische Anlagen und Betriebsmittel sowie Maschinen und Geräte auf der Baustelle eingesetzt werden, die nachweislich gemäß UVV "Elektrische Anlagen und Geräte (BGV - A2)" in den vorgeschriebenen Zeitabständen auf ihren ordnungsgemäßen Zustand geprüft werden. Der Nachweis ist auf der Baustelle als Kopie vorzuhalten oder kann durch Prüfsiegel am Gerät geführt werden.
Bei der Nutzung von Maschinen und Betriebsmitteln sind die festgelegten Arbeitszeiten sowie alle Vorgaben zum Lärmschutz uneingeschränkt einzuhalten.

Bauablauf:
Die örtlichen Verhältnisse sind bei der Ausführung zu berücksichtigen. Festgestellte Unstimmigkeiten sind mit der Bauüberwachung des AG zu klären, Bedenken bzw. Beanstandungen der baulichen Vorleistungen unverzüglich schriftlich mitzuteilen.

Witterung:
Alle erforderlichen Vorsorge- und Schutzmaßnahmen sind vom AN in eigener Verantwortung zu planen, durchzuführen und laufend auf ihre Funktionsfähigkeit zu überprüfen und ggf. zu erneuern (z.B. Abdeckungen, etc.). Die Witterungsverhältnisse sind vom AN beim zuständigen öffentlichen Wetterdienst verbindlich abzufragen und täglich im Bautagebuch zu dokumentieren.

Rauschmittelmissbrauch:
Auf der Baustelle besteht striktes Alkoholverbot sowie Verbrauch von berauschenden Mitteln. Im Gebäude und auf dem gesamten Krankenhausgelände besteht Rauchverbot. Es gibt vor Ort einen Raucherunterstand, der genutzt werden muss.
Der AN hat Personen, bei denen der begründete Verdacht auf Alkohol- und Drogeneinfluss besteht, unverzüglich von der Baustelle zu entfernen. Der AG bzw. dessen Bevollmächtigten behält sich vor, solchen Personen Baustellenverbot zu erteilen.

Lagerung, Lagerflächen:
Lagerflächen stehen innerhalb der Baustelleneinrichtungsfläche nur in begrenztem Umfang zur Verfügung.
Die Standorte für (Groß-)Baumaschinen und Geräte sind mit der Objektüberwachung des AG abzustimmen.

Bauabfälle:
Alle ausführenden Firmen haben, die von Ihnen erzeugten Abfälle, unverzüglich von der Baustelle zu entfernen und entsprechend den gültigen Vorschriften zu entsorgen.
Insbesondere sind Kartonagen und Verpackungsmaterial (Brandlasten) ordnungsgemäß und getrennt nach Abfallfraktionen zu entsorgen. Auf Verlangen der Objektüberwachung des AG hat der jeweilige Mitarbeiter des Unternehmens seine geplante Abfallbeseitigung nachzuweisen.
Während der Abbrucharbeiten können Abfälle durch den Auftragnehmer in eigenen Containern auf der hierfür freigegebenen Lagerfläche am Gebäude zwischenlagert und anschließend entsorgt werden. Der Auftragnehmer hat die Containerstellung eigenverantwortlich zu organisieren, die genutzten Flächen ordnungsgemäß abzusperren und zu sichern. Sämtliche hierfür anfallenden Kosten sind in die Einheitspreise des Leistungsverzeichnisses einzukalkulieren.
Baustelleneinrichtung:
Alle eventuell erforderlichen Anträge für Genehmigungen für Maßnahmen der eigenen Baustelleneinrichtung und deren Betrieb hat der AN selbst zu stellen und die Genehmigungen selbst herbeizuführen.
Einrichtungsmaßnahmen nach den Unfallverhütungsvorschriften, den Gewerbe aufsichtlichen Vorschriften, Arbeitsstättenrichtlinien, Maschinenschutzgesetzen und VDE-Vorschriften sind in die Preise einzukalkulieren.
Die Baustelleneinrichtung darf nur in Absprache und durch Zuweisung der Objektüberwachung und in entsprechend festgelegten Flächen erfolgen.
Nach Beendigung der Maßnahme ist die Baustelleneinrichtung vollständig zu räumen. Sämtliche im Zuge der Baustelleneinrichtung genutzten Flächen sind in den ursprünglichen Zustand zurückzuversetzen bzw. fachgerecht wiederherzustellen.
Durch den An Baustelleneinrichtung wird vor Ort ein Container als Aufenthaltsraum bereitgestellt. In diesem Container sollen die vor Ort eingesetzten Mitarbeiter die Pausen verbringen. Es ist nicht gestattet, die Pause im Gebäude durchzuführen.

Baustelleneinrichtung des Auftragnehmers einrichten, räumen:
Die Baustelleneinrichtung für die eigenen Belange des Auftragnehmers beinhaltet das Einrichten, Vorhalten und Räumen der Baustelle für die eigene Leistungsausführung für sämtliche aufgeführte Leistungen mit allen evtl. erforderlichen Großgeräten, Geräten, Montagehilfen und Hebezeugen, sonstigen Betriebsmitteln, Absperrungen etc.
Das von der Baustelleneinrichtung in Anspruch genommene Gelände ist nach Rückbau der BE wieder herzurichten. Befestigungen und Einbauten der Lager- und Arbeitsplätze sind rückstandslos zu beseitigen

Fremdfirmenunterweisung:
Für Arbeiten, die außerhalb des Baustellenbereiches stattfinden, wird vorab eine Fremdfirmenunterweisung benötigt. Diese Unterweisung ist mit einem Vorlauf von mindestens einem Tag beim technischen Leiter der FACT GmbH des Krankenhauses anzumelden. Sämtliche Mitarbeiter, die außerhalb des Baustellenbereiches arbeiten haben an dieser Unterweisung teilzunehmen und müssen die Teilnahme an der Unterweisung durch eine Unterschrift bestätigen.
Heißarbeitsschein:
Für feuergefährliche Arbeiten, die außerhalb des Baustellenbereiches durchgeführt werden müssen, ist hierfür vorab beim technischen Leiter der FACT GmbH des Krankenhauses ein Erlaubnisschein einzuholen. Dieser Erlaubnisschein ist arbeitstäglich vor Beginn einzuholen und jeweils nur für den Ausstellungstag gültig.

Brandmeldeanlage:
Die Brand- und Rauchmelder für den Baustellenbereich werden für die Bauzeit ausgeschaltet. Müssen in den angrenzenden Arbeitsbereichen oder den Schächten einzelne Brandmelder abgeschaltet werden, so ist dies arbeitstäglich vor Beginn der Arbeiten anzumelden. Die ausgeschalteten Melder werden zum Ende des Arbeitstages wieder angeschaltet.

#### 304.1 Allgemeines

**304.1.1 Baustelleneinrichtung**
Einmalige Einrichtung und Räumung der Baustelle inklusive aller Geräte für das Herstellen von Mikropfählen nach Unterlagen des AG und den nachfolgend aufgeführten Positionen.
Einzurechnen sind alle Transporte,
An- und Abreise des Personals, sowie Personal- und Vorhaltekosten während der Einrichtungs- und Räumungszeit.

Mehrmaliges Umsetzen und Einbringen an verschiedenen Stellen im Bereich des Bauwerks wird nicht gesondert vergütet
Menge: 1,000 St

**304.1.2 Ausführungsstatik**
Erstellen einer prüffähigen Ausführungsstatik für Mikropfähle, vor Ausführungsbeginn, in 3-facher Ausfertigung.
Die Lastangaben für die Pfähle werden durch den Tragweksplaner zur Verfügung gestellt.
Menge: 1,000 St

#### 304.2 Tiefgründungen

**304.2.1 Mikropfähle**
Mikropfahl nach DIN EN 14199 / DIN SPEC 18539 mit allgemeiner bauaufsichtlicher Zulassung.
Belastung dauerhaft (> 2 Jahre)
Beanspruchung auf Druck
Bemessungswert der Tragfähigkeit Rd = 1539 kN

Tragglied ist ein Stahlrohr mit: 103 mm Außen- und 78 mm
Innendurchmesser, mit durchgehendem Betonstahlgewinde DIN 488, Ausgangsmaterial Feinkornbaustahl S 460 NH nach DIN EN 10210, inkl. Kopplungsmuffen und Abstandhalter im Abstand ≤ 3 m, sowie verlorener Bohrkrone.

Leitfabrikat:
Ischebeck TITAN 103/78 nach Zulassung Z-34.14-209
oder gleichwertig.

Wir bieten das das folgende Farbiakt an: '....................' Angebotenes Fabrikat (Hersteller/ genaue Typenbezeichnung)

- Pfahllänge: 13,5m
(Die Pfahllänge wird abgerechnet vom erdseitigen Pfahlende bis Oberkante Pfahlkopf.)
- Pfahlneigung zur Vertikalen: 0°
- Pfahldurchmesser: 300 mm
- Herstellung in: weichem, bindigem Boden, gemäß beiliegenden Bodengutachten

Zementverbrauch und Zementgüte sind entsprechend
der geotechnischen Erfordernissen und der Zulassung zu
ermitteln.
Herstellung gemäß Zulassung, Spülmedium und
Bohrlochstabilisierung angepasst an Baugrundverhältnisse,
dynamisches Verpressen vom Bohrlochtiefsten Punkt mit
Zement W/Z = 0,4 - 0,5, fck,cyl ≥ 35 N/mm²,
gemäß Zulassung.
Führung eines Herstellungsprotokolls für jeden Pfahl.
Das Auffangen und Entsorgen der anfallenden
Bohrsuspension ist in den Einheitspreis mit einzukalkulieren.

Das Durchbohren von Hindernissen wird gesondert vergütet.
Menge: 70,000 St

**304.2.2 Pfahlköpfe**
Kopfkonstruktion gemäß Zulassung bestehend aus Kopfplatte 240x240x50 mm,
eingespannt zwischen 2 Kugelbundmutter,
sowie Übergangsrohr aus Stahl
(Abmessungen gemäß Zulassung) L > 930 mm.
Menge: 70,000 St

**304.2.3 Probebelastungen**
Probebelastungen nach DIN EN 1997-1, DIN 1054
und EA-Pfähle

- Prüflast: 1186 kN (ggf. ist in Abhängigkeit der Prüflast für die beprobten Mikropfähle ein größeres Stahltragglied zu kalkulieren)

Einschließlich liefern der Spanneinrichtung und Durchführung aller Nebenarbeiten.
Sämtliche Aufwendungen hierfür sind im Einheitspreis einzukalkulieren.
Das Protokollieren der Messergebnisse (inkl. Prüfbericht) wird nicht gesondert vergütet und ist ebenfalls einzurechnen.
Menge: 70,000 St

**304.2.4 Durchbohren von Hindernissen**
*** Bedarfsposition ohne GB
Durchbohren von Hindernissen in Absprache mit dem AG einschließlich der Materialien und wechseln der Bohrkronen. Erhöhter Materialverschleiß ist einzurechnen.
Menge: 1,000 m

**304.2.5 Mehrlängen**
*** Bedarfsposition ohne GB
Mehr- bzw. Minderlängen gegenüber der Mikropfahl-Position bei nachgewiesener Abweichung des vorhandenen Baugrundes vom Baugrundgutachten liefern und herstellen.
Menge: 1,000 m

**304.2.6 Zementmehrverbrauch**
*** Bedarfsposition ohne GB
Differenz des benötigten Zementverbrauchs als Zuschlag zur Mikropfahlposition bei nachweislicher Abweichung des Baugrunds zwischen dem Ist- und Soll-Zustand.
Abrechnung nach VOB.
Abrechnung entsprechend Lieferschein.
Mehrverbrauch ist sofort anzukündigen.
Menge: 1,000 kg

**304.2.7 Entsorgung Bohrsuspension**
*** Bedarfsposition ohne GB
Differenz der zu entsorgenden Bohrsuspension als Zuschlag zur Mikropfahlposition bei nachweislicher Abweichung des Baugrunds zwischen dem Ist- und Soll-Zustand.
Abrechnung nach VOB.
Mehrverbrauch ist sofort anzukündigen.
Menge: 1,000 m³

#### 304.3 Sontiges

*Hinweis: Stundenlohnarbeiten*
Stundenlohnarbeiten, die durch Arbeitskräfte nur auf Anordnung der Objektüberwachung ausgeführt werden.
Der Auftragnehmer verzichtet auf Vergütung der ohne entsprechende Anordnung durchgeführten Stundenlohnarbeiten.
Stundenlohnzettel sind der Objektüberwachung spätestens eine Woche nach Ausführung der Arbeiten zur Unterschrift vorzulegen.
Später vorgelegte oder mit der Schlussrechnung eingereichte, nicht unterschriebene Stundenzettel werden nicht anerkannt.
Bei Stundenlohnarbeiten werden nur die auf der Baustelle tatsächlich erbrachten Stunden vergütet.
An- und Abfahrten zur Baustelle werden nicht vergütet.

**304.3.1 Stundenlohnarbeiten Bohrmeister**
Verrechnungssätze für Stundenlohnarbeiten für nicht vorgesehene Leistungen zum besonderen Nachweis.

-Bohrmeisterstunden-
Menge: 10,000 Std

**304.3.2 Stundenlohnarbeiten Facharbeiterstunden**
Verrechnungssätze für Stundenlohnarbeiten für nicht vorgesehene Leistungen zum besonderen Nachweis.

-Facharbeiterstunden-
Menge: 10,000 Std

**304.3.3 Stundenlohnarbeiten Helferstunden**
Verrechnungssätze für Stundenlohnarbeiten für nicht vorgesehene Leistungen zum besonderen Nachweis.

-Helferstunden-
Menge: 10,000 Std

**304.3.4 Stillstandzeiten**
Stillstandzeit eines Bohrgeräts mit Bedienungspersonal und Betriebsstoffen infolge Bohrhindernissen und sonstigen Behinderungen, die der AG zu vertreten hat.
Menge: 10,000 Std

**304.3.5 freilegen Außenmauerwerk KG**
Bodenaushub zur abschnittsweisen Freilegung von im Erdreich liegendem Außenmauerwerk bis auf Unterkante Fundament, einschl. Aussteifung der Baugrube, nach DIN 4123.
Aushub ist als gemsichter Maschine- Hand- Aushub anzubieten. Aushubmatrial seitlich lagern.
Aushubtiefe bis 3,00 m
Menge: 60,000 m³

**304.3.6 Fundamentsicherung**
Sicherung von Fundamenten mittels aufgeschütteter und verdicheter Berme.
Die Berme wird von der Grabensohle bis Oberkante des Fundamentes ausgeführt.
Zusätzlich soll die Berme durch das auflegen einer PE- Folie gegen Witterungseinflüsse geschützt werden. Die Folie ist gegen verrutschen zu sichern.
Menge: 20,000 m

**304.3.7 Unterfangung C20/25, Beton unbewährt, Abschnittsweise einbauen**
Unterfangung der bestehenden Fundamtente aus unbewehrtem Beton, nach DIN 4123.
Das Bestandsfundament ist abschnittsweise freizulegen und mit unbewehrtem Beton zu unterfüttern.
Abschnittsbreite ca. 1,00 m
Menge: 20,000 m
